# Forjat unidireccional amb bigues planes, nervis "in situ" i pilars

- Propietat de l'arxiu: CYPE INGENIEROS, S.A.
- Format: FIEBDC-3/2002
- Divisa: EUR
- Costos indirectes: 3.00 %
- IVA: 21.00 %

## E Estructures

### EH Formigó armat

#### EHU Sostres unidireccionals

**EHU021** m² Forjat unidireccional amb bigues planes, nervis "in situ" i pilars.
Estructura de formigó armat, realitzada amb formigó HA-25/F/20/XC2 fabricat en central, i abocament amb cubilot, amb un volum total de formigó en forjat, bigues i pilars de 0,186 m³/m², i acer UNE-EN 10080 B 500 S en zona de nervis i cèrcols, bigues i pilars amb una quantia total de 20 kg/m², composta dels següents elements: FORJAT UNIDIRECCIONAL: horitzontal, de cantell 30 = 25+5 cm; nervi "in situ" de 12 cm d'ample; revoltó de formigó per nervis "in situ", 60x20x25 cm; capa de compressió de 5 cm de gruix, amb armadura de repartiment formada per malla electrosoldada ME 20x20 Ø 5-5 B 500 T 6x2,20 UNE-EN 10080; bigues planes, cèrcols perimetrals de planta, encofrat per a bigues, muntatge i desmuntatge de sistema d'encofrat continu, amb acabat tipus industrial per revestir, format per: superfície encofrant de taulers de fusta tractada, reforçats amb varetes i perfils, amortitzables en 25 usos, estructura suport horitzontal de sotaponts metàl·lics i accessoris de muntatge, amortitzables en 150 usos i estructura suport vertical de puntals metàl·lics, amortitzables en 150 usos; PILARS: amb altura lliure de fins a 3 m, amb muntatge i desmuntatge de sistema d'encofrat de xapes metàl·liques reutilitzables. Inclús agent filmogen, per la cura de formigons i morters.
Criteri de valoració econòmica: El preu inclou l'elaboració de la ferralla (tall, doblegat i conformat d'elements) en taller industrial i el muntatge en el lloc definitiu de la seva col·locació en obra.
Inclou: PILARS: Replanteig. Col·locació de les armadures amb separadors homologats. Muntatge del sistema d'encofrat. Abocament i compactació del formigó. Desmuntatge del sistema d'encofrat. Curat del formigó. FORJAT I BIGUES: Replanteig del sistema d'encofrat. Muntatge del sistema d'encofrat. Replanteig de la geometria de la planta sobre l'encofrat. Col·locació de revoltons. Col·locació de les armadures amb separadors homologats. Abocament i compactació del formigó. Reglejat i anivellació de la capa de compressió. Curat del formigó. Desmuntatge del sistema d'encofrat.
Criteri d'amidament de projecte: Superfície mesurada en veritable magnitud des de les cares exteriors dels cèrcols del perímetre, segons documentació gràfica de Projecte, deduint els buits de superfície major de 6 m².
Criteri de mesura d'obra: Es mesurarà, en veritable magnitud, des de les cares exteriors dels cèrcols del perímetre, la superfície realment executada segons especificacions de Projecte, deduint els buits de superfície major de 6 m². Es consideren inclosos tots els elements integrants de l'estructura senyalats en els plànols i detalls del Projecte.

| Codi | Ut | Descripció | Rendiment | Preu | Import |
|---|---|---|---|---|---|
| mt07aco020b | U | Separador homologat per pilars. (material) | 0.500 | 0.06 | 0.03 |
| mt08eup010b | m² | Xapa metàl·lica de 50x50 cm, per a encofrat de pilars de formigó armat de secció rectangular o quadrada, de fins a 3 m d'altura, inclús accessoris de muntatge. (material) | 0.007 | 48.00 | 0.34 |
| mt08eft030a | m² | Tauler de fusta tractada, de 22 mm d'espessor, reforçat amb varetes i perfils. (material) | 0.044 | 45.50 | 2.00 |
| mt08eva030 | m² | Estructura suport per a encofrat recuperable, composta de: sotaponts metàl·lics i accessoris de muntatge. (material) | 0.007 | 102.00 | 0.71 |
| mt50spa081a | U | Puntal metàl·lic telescòpic, de fins a 3 m d'altura. (material) | 0.027 | 19.25 | 0.52 |
| mt08cim030b | m³ | Fusta de pi. (material) | 0.003 | 355.50 | 1.07 |
| mt08var060 | kg | Puntes d'acer de 20x100 mm. (material) | 0.040 | 8.75 | 0.35 |
| mt08dba010d | l | Agent desemmotllant, a base d'olis especials, emulsionant en aigua, per a encofrats metàl·lics, fenòlics o de fusta. (material) | 0.030 | 1.80 | 0.05 |
| mt07bho020b | U | Revoltó de formigó per nervis "in situ", 60x20x25 cm. Inclús peces especials. (material) | 5.104 | 1.05 | 5.36 |
| mt07aco020c | U | Separador homologat per bigues. (material) | 0.800 | 0.09 | 0.07 |
| mt07aco020f | U | Separador homologat per nervis "in situ" en forjats unidireccionals. (material) | 1.000 | 0.06 | 0.06 |
| mt07aco010c | kg | Ferralla elaborada en taller industrial amb acer en barres corrugades, UNE-EN 10080 B 500 S, de varis diàmetres. (material) | 20.000 | 1.60 | 32.00 |
| mt08var050 | kg | Filferro galvanitzat per a lligar, de 1,30 mm de diàmetre. (material) | 0.250 | 1.50 | 0.38 |
| mt07ame010d | m² | Malla electrosoldada ME 20x20 Ø 5-5 B 500 T 6x2,20 UNE-EN 10080. (material) | 1.100 | 2.52 | 2.77 |
| mt10haf010ctms | m³ | Formigó HA-25/F/20/XC2, fabricat en central. (material) | 0.195 | 92.20 | 17.98 |
| mt08cur020a | l | Agent filmogen, per la cura de formigons i morters. (material) | 0.150 | 1.56 | 0.23 |
| op00ciz020 |  | Cisalla per a acer en barres corrugades. | 1.000 | 0.00 | 0.00 |
| op00ata010 |  | Lligadora de ferralla. | 1.000 | 0.00 | 0.00 |
| op00sie020 |  | Serra de disc fix, per a taula de treball. | 1.000 | 0.00 | 0.00 |
| au00auh010 |  | Cubilot. | 1.000 | 0.00 | 0.00 |
| au00auh040 |  | Vibrador de formigó, elèctric. | 1.000 | 0.00 | 0.00 |
| au00auh030 |  | Castellet de formigonat. | 1.000 | 0.00 | 0.00 |
| mo044 | h | Oficial 1ª encofrador. (mà d'obra) | 1.013 | 28.39 | 28.76 |
| mo091 | h | Ajudant encofrador. (mà d'obra) | 1.025 | 25.25 | 25.88 |
| mo043 | h | Oficial 1ª ferrallista. (mà d'obra) | 0.295 | 28.39 | 8.38 |
| mo090 | h | Ajudant ferrallista. (mà d'obra) | 0.273 | 25.25 | 6.89 |
| mo045 | h | Oficial 1ª estructurista, en treballs de posada en obra del formigó. (mà d'obra) | 0.085 | 28.39 | 2.41 |
| mo092 | h | Ajudant estructurista, en treballs de posada en obra del formigó. (mà d'obra) | 0.333 | 25.25 | 8.41 |
| % | % | Costos directes complementaris | 2 % | 144.65 | 2.89 |
|  |  | Costos directes |  |  | 147.54 |
