# Sostre de biguetes de fusta i encofrat "NERVOMETAL"

- Propietat de l'arxiu: CYPE INGENIEROS, S.A.
- Format: FIEBDC-3/2002
- Divisa: EUR
- Costos indirectes: 3.00 %
- IVA: 21.00 %

## E Estructures

### EM Fusta

#### EMF Sostres

**EMF010** m² Sostre de biguetes de fusta i encofrat "NERVOMETAL".
Sostre tradicional amb un intereix de 50 cm, compost per biguetes de fusta serrada de pi silvestre (Pinus sylvestris) procedent d'Espanya amb certificat PEFC, de 70x70 mm de secció, classe resistent C18 segons UNE-EN 338 i UNE-EN 1912, qualitat estructural ME-2 segons UNE 56544; per a classe d'ús 1 segons UNE-EN 335, amb protecció davant d'agents biòtics que es correspon amb la classe de penetració NP1 segons UNE-EN 351-1, amb acabat raspallat, col·locades mitjançant recolzament sobre element estructural; encofrat de xapa d'acer laminat en fred "NERVOMETAL" de 0,5 mm de gruix; acer UNE-EN 10080 B 500 S, quantia 1,1 kg/m², en capa de compressió de 4 cm de gruix de formigó lleuger HLE-25/F/8/XC3, sèrie Ultra Series Ligero "HOLCIM", densitat 1700 kg/m³, (quantitat mínima de ciment 275 kg/m³), fabricat en central, i abocament amb cubilot; apuntalament i desapuntalament de les biguetes. Inclús làmina de polietilè per a la protecció de les biguetes, filferro de lligar, separadors, elements de lligat de biguetes i cèrcols perimetrals de planta i buits.
Inclou: Preparació del perímetre de recolzament de les biguetes. Replanteig i col·locació en sec de les biguetes. Protecció de les biguetes. Apuntalament. Resolució del recolzament sobre l'element estructural. Muntatge de l'encofrat. Col·locació d'armadures amb separadors homologats. Abocament i compactació del formigó. Reglejat i anivellació de la capa de compressió. Curat del formigó. Desapuntalament.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 6.32 | 0.25 |
| mt50spa101 | kg | Claus d'acer. (material) | 0.045 | 1.87 | 0.08 |
| mt50spa081a | U | Puntal metàl·lic telescòpic, de fins a 3 m d'altura. (material) | 0.013 | 19.25 | 0.25 |
| mt07mee100gai1baa | m³ | Fusta serrada de pi silvestre (Pinus sylvestris) procedent d'Espanya amb certificat PEFC, per biguetes, de fins a 5 m de longitud, de 70x70 mm de secció, classe resistent C18 segons UNE-EN 338 i UNE-EN 1912, qualitat estructural ME-2 segons UNE 56544; per a classe d'ús 1 segons UNE-EN 335, amb protecció davant d'agents biòtics que es correspon amb la classe de penetració NP1 segons UNE-EN 351-1, amb acabat raspallat. (material) | 0.010 | 654.84 | 6.55 |
| mt32war020 | m² | Làmina de polietilè transparent, de 0,2 mm d'espessor. (material) | 1.000 | 0.17 | 0.17 |
| mt08efb010b | m² | Xapa d'acer laminat en fred, "NERVOMETAL", acabat zincat, de 0,5 mm d'espessor. (material) | 1.100 | 4.65 | 5.12 |
| mt07emr111b | U | Clau, de 4 mm de diàmetre i 50 mm de longitud, d'acer galvanitzat d'alta adherència. (material) | 4.000 | 0.09 | 0.36 |
| mt07aco020m | U | Separador homologat per malla electrosoldada. (material) | 1.000 | 0.09 | 0.09 |
| mt07aco010g | kg | Acer en barres corrugades, UNE-EN 10080 B 500 S, subministrat en obra en barres sense elaborar, de varis diàmetres. (material) | 1.100 | 1.22 | 1.34 |
| mt08var050 | kg | Filferro galvanitzat per a lligar, de 1,30 mm de diàmetre. (material) | 0.013 | 1.50 | 0.02 |
| mt10hal100b | m³ | Formigó lleuger HLA-25/F/8/XC3, sèrie Ultra Series Ligero "HOLCIM", de 1700 kg/m³ de densitat, quantitat mínima de ciment 275 kg/m³, fabricat en central. (material) | 0.042 | 261.08 | 10.97 |
| op00cla010 |  | Clavadora pneumàtica. | 1.000 | 0.00 | 0.00 |
| op00cep010 |  | Garlopa. | 1.000 | 0.00 | 0.00 |
| au00auh040 |  | Vibrador de formigó, elèctric. | 1.000 | 0.00 | 0.00 |
| au00auh010 |  | Cubilot. | 1.000 | 0.00 | 0.00 |
| mo048 | h | Oficial 1ª muntador d'estructura de fusta. (mà d'obra) | 0.123 | 28.39 | 3.49 |
| mo095 | h | Ajudant muntador d'estructura de fusta. (mà d'obra) | 0.092 | 25.25 | 2.32 |
| mo044 | h | Oficial 1ª encofrador. (mà d'obra) | 0.120 | 28.39 | 3.41 |
| mo091 | h | Ajudant encofrador. (mà d'obra) | 0.120 | 25.25 | 3.03 |
| mo043 | h | Oficial 1ª ferrallista. (mà d'obra) | 0.016 | 28.39 | 0.45 |
| mo090 | h | Ajudant ferrallista. (mà d'obra) | 0.013 | 25.25 | 0.33 |
| mo045 | h | Oficial 1ª estructurista, en treballs de posada en obra del formigó. (mà d'obra) | 0.249 | 28.39 | 7.07 |
| mo092 | h | Ajudant estructurista, en treballs de posada en obra del formigó. (mà d'obra) | 0.281 | 25.25 | 7.10 |
| % | % | Costos directes complementaris | 2 % | 52.40 | 1.05 |
|  |  | Costos directes |  |  | 53.45 |
