# Solera ventilada de formigó, sistema "3P PLAST", per a grans altures

- Propietat de l'arxiu: CYPE Ingenieros S.A.
- Format: FIEBDC-3/2016
- Programa: Generador de preus de la construcció. CYPE Ingenieros, S.A.
- Data: 04/07/2024
- Divisa: EUR
- Costos indirectes: 3 %
- IVA: 21 %

## A Condicionament del terreny

### AN Anivellament

#### ANV Soleres ventilades

**ANV045** m² Solera ventilada de formigó, sistema "3P PLAST", per a grans altures.
Solera ventilada de formigó armat, per a grans altures, de 105+4 cm de cantell, sobre encofrat perdut de peces de polipropilè reciclat sistema K-due "3P PLAST", recolzat sobre tubs de PVC de 125 mm de diàmetre i 85 cm d'altura, amb una base per a fixació en l'extrem inferior i una altra per a recolzament de les peces en l'extrem superior, realitzada amb formigó HA-25/B/12/XC2 fabricat en central, i malla electrosoldada ME 10x10 Ø 5-5 B 500 T 6x2,20 UNE-EN 10080 com a armadura de repartiment, col·locada sobre separadors homologats en capa de compressió de 4 cm d'espessor; recolzat tot això sobre base de formigó de neteja.
Criteri de valoració econòmica: El preu no inclou la capa de formigó de neteja.
Inclou: Replanteig. Col·locació dels tubs, a les bases superior i inferior. Tall de les peces. Col·locació i muntatge de les peces. Realització dels orificis de pas d'instal·lacions. Col·locació dels elements per a pas d'instal·lacions. Col·locació de la malla electrosoldada. Abocat, estesa i vibrat del formigó. Reglejat i anivellació de la capa de compressió. Curat del formigó.
Criteri d'amidament de projecte: Superfície mesurada segons documentació gràfica de Projecte.
Criteri de mesura d'obra: Es mesurarà la superfície realment executada segons especificacions de Projecte, sense deduir la superfície ocupada pels pilars situats dintre del seu perímetre.

| Codi | Ut | Descripció | Rendiment | Preu | Import |
|---|---|---|---|---|---|
| mt07kap030a | m² | Encofrat perdut de peces de polipropilè i polietilè reciclats, K-due "3P PLAST", de 58x58x20 cm, per a disposar sobre tubs de PVC amb una base per a fixació en l'extrem inferior i una altra per a recolzament de les peces en l'extrem superior, per a soleres ventilades de gran altura. (material) | 1.05 | 13.95 | 14.648 |
| mt36tit010ha | m | Tub de PVC, sèrie B, de 125 mm de diàmetre i 3,2 mm de gruix, segons UNE-EN 1329-1. (material) | 2.55 | 5.59 | 14.255 |
| mt07ame010a | m² | Malla electrosoldada ME 10x10 Ø 5-5 B 500 T 6x2,20 UNE-EN 10080. (material) | 1.1 | 5.04 | 5.544 |
| mt08var050 | kg | Filferro galvanitzat per a lligar, de 1,30 mm de diàmetre. (material) | 0.017 | 1.5 | 0.026 |
| mt10haf010ctmm | m³ | Formigó HA-25/B/12/XC2, fabricat en central. (material) | 0.116 | 90.2 | 10.463 |
| mt07aco020m | U | Separador homologat per malla electrosoldada. (material) | 1 | 0.09 | 0.090 |
| mq06vib020 | h | Regla vibrant de 3 m. (maquinària) | 0.082 | 5.23 | 0.429 |
| mo044 | h | Oficial 1ª encofrador. (mà d'obra) | 0.03 | 28.39 | 0.852 |
| mo091 | h | Ajudant encofrador. (mà d'obra) | 0.03 | 25.25 | 0.758 |
| mo043 | h | Oficial 1ª ferrallista. (mà d'obra) | 0.028 | 28.39 | 0.795 |
| mo090 | h | Ajudant ferrallista. (mà d'obra) | 0.028 | 25.25 | 0.707 |
| mo045 | h | Oficial 1ª estructurista, en treballs de posada en obra del formigó. (mà d'obra) | 0.028 | 28.39 | 0.795 |
| mo092 | h | Ajudant estructurista, en treballs de posada en obra del formigó. (mà d'obra) | 0.125 | 25.25 | 3.156 |
| % | % | Costos directes complementaris | 2 % | 52.518 | 1.050 |
|  |  | Costos directes |  |  | 53.568 |

Residus:
- col·locació: mt36tit010ha Tub de PVC, sèrie B, de 125 mm de diàmetre i 3,2 mm de gruix, segons UNE-EN 1329-1; factor de residu 0.0789538
- col·locació: mt07ame010a Malla electrosoldada ME 10x10 Ø 5-5 B 500 T 6x2,20 UNE-EN 10080; factor de residu 0.0159276
- col·locació: mt08var050 Filferro galvanitzat per a lligar, de 1,30 mm de diàmetre; factor de residu 0.0038
- col·locació: mt10haf010ctmm Formigó HA-25/B/12/XC2, fabricat en central; factor de residu 0.00131463

## Recursos

**mt07kap030a** m² Encofrat perdut de peces de polipropilè i polietilè reciclats
Dades tècniques: Cost energètic 755.730 MJ; Emissió de CO2 25.575 kg
Residus:
- embalatge: re170203 Plàstic. (component de residu); rendiment 0.027 kg; Codi LER 17 02 03; Massa de l'element 1 kg; Volum 0.001667 m3

**mt36tit010ha** m Tub de PVC, sèrie B, de 125 mm de diàmetre i 3,2 mm de gruix, segons UNE-EN 1329-1
Dades tècniques: Cost energètic 137.532 MJ; Emissió de CO2 2.620 kg; Codi LER 17 02 03; Massa de l'element 1.84 kg; Volum 0.003067 m3
Residus:
- embalatge: re150101 Envasos de paper i cartró. (component de residu); rendiment 0.018 kg; Codi LER 15 01 01; Massa de l'element 1 kg; Volum 0.001333 m3
- embalatge: re170201 Fusta. (component de residu); rendiment 0.052 kg; Codi LER 17 02 01; Massa de l'element 1 kg; Volum 0.000909 m3
- embalatge: re170203 Plàstic; rendiment 0.003 kg

**mt07ame010a** m² Malla electrosoldada ME 10x10 Ø 5-5 B 500 T 6x2,20 UNE-EN 10080
Dades tècniques: Cost energètic 22.412 MJ; Emissió de CO2 1.163 kg; Codi LER 17 04 05; Massa de l'element 2.28 kg; Volum 0.001086 m3

**mt08var050** kg Filferro galvanitzat per a lligar, de 1,30 mm de diàmetre
Dades tècniques: Cost energètic 25.100 MJ; Emissió de CO2 2.560 kg; Codi LER 17 04 05; Massa de l'element 1 kg; Volum 0.000476 m3

**mt10haf010ctmm** m³ Formigó HA-25/B/12/XC2, fabricat en central
Dades tècniques: Cost energètic 1840.000 MJ; Emissió de CO2 230.000 kg; Codi LER 17 01 01; Massa de l'element 2300 kg; Volum 1.533333 m3

**mt07aco020m** U Separador homologat per malla electrosoldada
Dades tècniques: Cost energètic 1.105 MJ; Emissió de CO2 0.114 kg
Residus:
- embalatge: re150101 Envasos de paper i cartró; rendiment 0.072 kg
