# Mur pantalla de formigó armat, amb llots

- Propietat de l'arxiu: CYPE Ingenieros S.A.
- Format: FIEBDC-3/2016
- Programa: Generador de preus de la construcció. CYPE Ingenieros, S.A.
- Data: 30/09/2024
- Divisa: EUR
- Costos indirectes: 3 %
- IVA: 21 %

## C Fonamentacions

### CC Contencions

#### CCP Murs pantalla

**CCP020** m² Mur pantalla de formigó armat, amb llots.
Mur pantalla de formigó armat, de 40 cm de gruix i fins a 16 m de profunditat, o fins a trobar roca o capes dures de terreny, realitzat per dames de fins a 2,65 m de longitud, excavats en terreny cohesiu sense rebuig en el SPT, estabilitzat mitjançant l'ús de llots tixòtrops; realitzat amb formigó HA-25/L/12/XC2 fabricat en central, i abocament des de camió, amb formigonat continu submergit a través de tub Tremie, i acer UNE-EN 10080 B 500 S, amb una quantia aproximada de 30 kg/m². Inclús filferro de lligar i separadors.
Criteri de valoració econòmica: El preu inclou l'elaboració de la ferralla (tall, doblegat i conformat d'elements) en taller industrial i el muntatge en el lloc definitiu de la seva col·locació en obra.
Inclou: Excavació per panells segons l'ordre projectat, amb ús de llots tixòtrops. Neteja de l'excavació. Col·locació de l'armadura. Col·locació dels encofrats de juntes entre panells. Col·locació del tub Tremie. Abocament i compactació del formigó. Recollida dels llots tixòtrops que afloren a mesura que s'aboca el formigó i posterior regeneració. Extracció d'encofrats de junt. Repetició de les operacions fins a completar tots els panells complint l'ordre previst.
Criteri d'amidament de projecte: Superfície de la pantalla projectada, amb la longitud de càlcul mesurada des de la part superior del muret guia fins a la profunditat teòrica de les armadures i incrementada en 20 cm, multiplicada pel perímetre apantallat, mesurat a eixos, sense duplicar cantonades ni encontres, segons documentació gràfica de Projecte.
Criteri de mesura d'obra: Es mesurarà la superfície realment executada, computant la longitud existent des de la part superior del muret guia fins a la profunditat teòrica de les armadures, incrementada en 20 cm, multiplicada pel perímetre apantallat, mesurat a eixos, sense duplicar cantonades ni encontres, segons especificacions de Projecte, sense ser causa d'abonament altre tipus d'excessos.

| Codi | Ut | Descripció | Rendiment | Preu | Import |
|---|---|---|---|---|---|
| mt07aco020j | U | Separador homologat per murs pantalla. (material) | 2 | 0.1 | 0.200 |
| mt07aco010c | kg | Ferralla elaborada en taller industrial amb acer en barres corrugades, UNE-EN 10080 B 500 S, de varis diàmetres. (material) | 30 | 1.6 | 48.000 |
| mt08var050 | kg | Filferro galvanitzat per a lligar, de 1,30 mm de diàmetre. (material) | 0.18 | 1.5 | 0.270 |
| mt10haf010ctmi | m³ | Formigó HA-25/L/12/XC2, fabricat en central. (material) | 0.506 | 95.2 | 48.171 |
| mq03pae060sh | h | Maquinària per a excavació de mur pantalla de 40 cm d'espessor i fins a 16 m de profunditat, excavació amb ús de llots tixòtrops, en terreny cohesiu sense rebuig en el SPT, realitzada per dames de 2,65 m de longitud. (maquinària) | 0.3 | 45.58 | 13.674 |
| mq07gte010c | h | Grua autopropulsada de braç telescòpic amb una capacitat d'elevació de 30 t i 27 m d'altura màxima de treball. (maquinària) | 0.1 | 75.04 | 7.504 |
| mq03lod010 | h | Maquinària per a llots de perforació: desarenadors de llots, mescladors de llots, bombes de llots, desllimadors i dipòsits d'emmagatzematge. (maquinària) | 0.45 | 9.3 | 4.185 |
| mo043 | h | Oficial 1ª ferrallista. (mà d'obra) | 0.18 | 28.39 | 5.110 |
| mo090 | h | Ajudant ferrallista. (mà d'obra) | 0.18 | 25.25 | 4.545 |
| mo045 | h | Oficial 1ª estructurista, en treballs de posada en obra del formigó. (mà d'obra) | 0.121 | 28.39 | 3.435 |
| mo092 | h | Ajudant estructurista, en treballs de posada en obra del formigó. (mà d'obra) | 0.485 | 25.25 | 12.246 |
| % | % | Costos directes complementaris | 2 % | 147.340 | 2.947 |
|  |  | Costos directes |  |  | 150.287 |

Residus:
- col·locació: mt07aco010c Ferralla elaborada en taller industrial amb acer en barres corrugades, UNE-EN 10080 B 500 S, de varis diàmetres; factor de residu 0.0075
- col·locació: mt08var050 Filferro galvanitzat per a lligar, de 1,30 mm de diàmetre; factor de residu 0.0038
- col·locació: mt10haf010ctmi Formigó HA-25/L/12/XC2, fabricat en central; factor de residu 0.00126626
- excavació: ruo170504 Terra i pedres diferents de les especificades en el codi 17 05 03. (component de residu); rendiment 808 kg; Codi LER 17 05 04; Massa de l'element 1 kg; Volum 0.000625 m3

## Recursos

**mt07aco020j** U Separador homologat per murs pantalla
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt10haf010ctmi** m³ Formigó HA-25/L/12/XC2, fabricat en central
Dades tècniques: Cost energètic 1876.000 MJ; Emissió de CO2 234.500 kg; Codi LER 17 01 01; Massa de l'element 2345 kg; Volum 1.563333 m3
