# Nan de fonamentació

- Propietat de l'arxiu: CYPE Ingenieros S.A.
- Format: FIEBDC-3/2016
- Programa: Generador de preus de la construcció. CYPE Ingenieros, S.A.
- Data: 04/07/2024
- Divisa: EUR
- Costos indirectes: 3 %
- IVA: 21 %

## C Fonamentacions

### CN Anivellament

#### CNE Nans de fonamentació

**CNE010** m³ Nan de fonamentació.
Nan de fonamentació de formigó armat per pilars, realitzat amb formigó HA-25/F/20/XC2 fabricat en central, i abocament amb cubilot, i acer UNE-EN 10080 B 500 S, amb una quantia aproximada de 95 kg/m³. Inclús filferro de lligar i separadors.
Criteri de valoració econòmica: El preu inclou l'elaboració de la ferralla (tall, doblegat i conformat d'elements) en taller industrial i el muntatge en el lloc definitiu de la seva col·locació en obra, però no inclou l'encofrat.
Inclou: Replanteig. Col·locació de l'armadura amb separadors homologats. Abocament i compactació del formigó. Curat del formigó.
Criteri d'amidament de projecte: Volum mesurat sobre les seccions teòriques de càlcul, segons documentació gràfica de Projecte.
Criteri de mesura d'obra: Es mesurarà el volum teòric executat segons especificacions de Projecte.

| Codi | Ut | Descripció | Rendiment | Preu | Import |
|---|---|---|---|---|---|
| mt07sep010ac | U | Separador homologat de plàstic, per a armadures de pilars de varis diàmetres. (material) | 12 | 0.08 | 0.960 |
| mt07aco010c | kg | Ferralla elaborada en taller industrial amb acer en barres corrugades, UNE-EN 10080 B 500 S, de varis diàmetres. (material) | 95 | 1.6 | 152.000 |
| mt08var050 | kg | Filferro galvanitzat per a lligar, de 1,30 mm de diàmetre. (material) | 0.475 | 1.5 | 0.713 |
| mt10haf010ctms | m³ | Formigó HA-25/F/20/XC2, fabricat en central. (material) | 1.05 | 92.2 | 96.810 |
| mo043 | h | Oficial 1ª ferrallista. (mà d'obra) | 0.638 | 28.39 | 18.113 |
| mo090 | h | Ajudant ferrallista. (mà d'obra) | 0.729 | 25.25 | 18.407 |
| mo045 | h | Oficial 1ª estructurista, en treballs de posada en obra del formigó. (mà d'obra) | 0.108 | 28.39 | 3.066 |
| mo092 | h | Ajudant estructurista, en treballs de posada en obra del formigó. (mà d'obra) | 0.432 | 25.25 | 10.908 |
| % | % | Costos directes complementaris | 2 % | 300.977 | 6.020 |
|  |  | Costos directes |  |  | 306.997 |

Residus:
- col·locació: mt07aco010c Ferralla elaborada en taller industrial amb acer en barres corrugades, UNE-EN 10080 B 500 S, de varis diàmetres; factor de residu 0.0075
- col·locació: mt08var050 Filferro galvanitzat per a lligar, de 1,30 mm de diàmetre; factor de residu 0.0038
- col·locació: mt10haf010ctms Formigó HA-25/F/20/XC2, fabricat en central; factor de residu 0.00129528

## Recursos

**mt07sep010ac** U Separador homologat de plàstic, per a armadures de pilars de varis diàmetres
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt10haf010ctms** m³ Formigó HA-25/F/20/XC2, fabricat en central
Dades tècniques: Cost energètic 1840.000 MJ; Emissió de CO2 230.000 kg; Codi LER 17 01 01; Massa de l'element 2300 kg; Volum 1.533333 m3
