# Fonamentació per a dipòsit de gasos liquats del petroli (GLP), enterrat

- Propietat de l'arxiu: CYPE Ingenieros S.A.
- Format: FIEBDC-3/2016
- Programa: Generador de preus de la construcció. CYPE Ingenieros, S.A.
- Data: 04/07/2024
- Divisa: EUR
- Costos indirectes: 3 %
- IVA: 21 %

## C Fonamentacions

### CV Elements singulars

#### CVG Dipòsits de gas

**CVG010** U Fonamentació per a dipòsit de gasos liquats del petroli (GLP), enterrat.
Fonamentació de formigó armat, per a dipòsit de gasos liquats del petroli (GLP), amb capacitat de 2450 litres, enterrat, realitzada en excavació prèvia, amb formigó HA-25/F/20/XC2 fabricat en central, i acer UNE-EN 10080 B 500 S, amb una quantia aproximada de 30 kg/m³. Inclús filferro de lligar, separadors i líquid desencofrant, per evitar l'adherència del formigó a l'encofrat.
Criteri de valoració econòmica: El preu inclou el muntatge i desmuntatge del sistema d'encofrat, l'elaboració de la ferralla (tall, doblegat i conformat d'elements) en taller industrial i el muntatge en el lloc definitiu de la seva col·locació en obra.
Inclou: Col·locació de separadors i fixació de les armadures. Muntatge del sistema d'encofrat. Abocament i compactació del formigó. Desmuntatge del sistema d'encofrat. Coronació i enrasament de fonaments. Curat del formigó.
Criteri d'amidament de projecte: Nombre d'unitats previstes, segons documentació gràfica de Projecte.
Criteri de mesura d'obra: Es mesurarà el nombre d'unitats realment executades segons especificacions de Projecte.

| Codi | Ut | Descripció | Rendiment | Preu | Import |
|---|---|---|---|---|---|
| mt10haf010ctms | m³ | Formigó HA-25/F/20/XC2, fabricat en central. (material) | 10.443 | 92.2 | 962.845 |
| mt07ala120ab | m | Perfil d'acer UNE-EN 10025 S275JR, sèrie HEB 100, laminat en calent, amb recobriment galvanitzat, per aplicacions estructurals. Treballat i muntat en taller, per a col·locar en obra. (material) | 5.2 | 69.12 | 359.424 |
| mt07aco010c | kg | Ferralla elaborada en taller industrial amb acer en barres corrugades, UNE-EN 10080 B 500 S, de varis diàmetres. (material) | 284.802 | 1.6 | 455.683 |
| mt08var050 | kg | Filferro galvanitzat per a lligar, de 1,30 mm de diàmetre. (material) | 1.377 | 1.5 | 2.066 |
| mt07aco020a | U | Separador homologat per fonamentacions. (material) | 4 | 0.15 | 0.600 |
| mt07aco020d | U | Separador homologat per murs. (material) | 6 | 0.06 | 0.360 |
| mt08eme040 | m² | Panells metàl·lics de varies dimensions, per encofrar elements de formigó. (material) | 0.024 | 52 | 1.248 |
| mt50spa052b | m | Tauló de fusta de pi, de 20x7,2 cm. (material) | 0.095 | 6.32 | 0.600 |
| mt50spa081a | U | Puntal metàl·lic telescòpic, de fins a 3 m d'altura. (material) | 0.062 | 19.25 | 1.194 |
| mt08eme051a | m | Fleix d'acer galvanitzat, per a encofrat metàl·lic. (material) | 0.475 | 0.29 | 0.138 |
| mt08var060 | kg | Puntes d'acer de 20x100 mm. (material) | 0.475 | 8.75 | 4.156 |
| mt08dba010d | l | Agent desemmotllant, a base d'olis especials, emulsionant en aigua, per a encofrats metàl·lics, fenòlics o de fusta. (material) | 0.142 | 1.8 | 0.256 |
| mo044 | h | Oficial 1ª encofrador. (mà d'obra) | 1.707 | 28.39 | 48.462 |
| mo091 | h | Ajudant encofrador. (mà d'obra) | 2.276 | 25.25 | 57.469 |
| mo043 | h | Oficial 1ª ferrallista. (mà d'obra) | 0.683 | 28.39 | 19.390 |
| mo090 | h | Ajudant ferrallista. (mà d'obra) | 1.024 | 25.25 | 25.856 |
| mo045 | h | Oficial 1ª estructurista, en treballs de posada en obra del formigó. (mà d'obra) | 0.569 | 28.39 | 16.154 |
| mo092 | h | Ajudant estructurista, en treballs de posada en obra del formigó. (mà d'obra) | 3.414 | 25.25 | 86.204 |
| % | % | Costos directes complementaris | 2 % | 2042.105 | 40.842 |
|  |  | Costos directes |  |  | 2082.947 |

Residus:
- col·locació: mt10haf010ctms Formigó HA-25/F/20/XC2, fabricat en central; factor de residu 0.00129528
- col·locació: mt07ala120ab; factor de residu 0.0112626
- col·locació: mt07aco010c Ferralla elaborada en taller industrial amb acer en barres corrugades, UNE-EN 10080 B 500 S, de varis diàmetres; factor de residu 0.0075
- col·locació: mt08var050 Filferro galvanitzat per a lligar, de 1,30 mm de diàmetre; factor de residu 0.0038
- col·locació: mt08eme040 Panells metàl·lics de varies dimensions, per encofrar elements de formigó; factor de residu 1
- col·locació: mt50spa052b Tauló de fusta de pi, de 20x7,2 cm; factor de residu 1
- col·locació: mt50spa081a Puntal metàl·lic telescòpic, de fins a 3 m d'altura; factor de residu 1
- col·locació: mt08eme051a Fleix d'acer galvanitzat, per a encofrat metàl·lic; factor de residu 1
- col·locació: mt08var060 Puntes d'acer de 20x100 mm; factor de residu 0.0045
- col·locació: mt08dba010d Agent desemmotllant, a base d'olis especials, emulsionant en aigua, per a encofrats metàl·lics, fenòlics o de fusta; factor de residu 0.07

## Recursos

**mt10haf010ctms** m³ Formigó HA-25/F/20/XC2, fabricat en central
Dades tècniques: Cost energètic 1840.000 MJ; Emissió de CO2 230.000 kg; Codi LER 17 01 01; Massa de l'element 2300 kg; Volum 1.533333 m3

**mt07ala120ab** m Perfil d'acer UNE-EN 10025 S275JR
Dades tècniques: Cost energètic 200.532 MJ; Emissió de CO2 10.404 kg; Codi LER 17 04 05; Massa de l'element 20.4 kg; Volum 0.009714 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt07aco020a** U Separador homologat per fonamentacions
Dades tècniques: Cost energètic 1.105 MJ; Emissió de CO2 0.114 kg
Residus:
- embalatge: re150101 Envasos de paper i cartró. (component de residu); rendiment 0.072 kg; Codi LER 15 01 01; Massa de l'element 1 kg; Volum 0.001333 m3

**mt07aco020d** U Separador homologat per murs
Dades tècniques: Cost energètic 1.105 MJ; Emissió de CO2 0.114 kg
Residus:
- embalatge: re150101 Envasos de paper i cartró; rendiment 0.072 kg

**mt08eme040** m² Panells metàl·lics de varies dimensions, per encofrar elements de formigó
Dades tècniques: Cost energètic 314.560 MJ; Emissió de CO2 16.320 kg; Codi LER 17 04 05; Massa de l'element 32 kg; Volum 0.015238 m3

**mt50spa052b** m Tauló de fusta de pi, de 20x7,2 cm
Dades tècniques: Cost energètic 1124.755 MJ; Emissió de CO2 -15.401 kg; Codi LER 17 02 01; Massa de l'element 8.28 kg; Volum 0.007527 m3

**mt50spa081a** U Puntal metàl·lic telescòpic, de fins a 3 m d'altura
Dades tècniques: Cost energètic 97.317 MJ; Emissió de CO2 5.049 kg; Codi LER 17 04 05; Massa de l'element 9.9 kg; Volum 0.004714 m3

**mt08eme051a** m Fleix d'acer galvanitzat, per a encofrat metàl·lic
Dades tècniques: Cost energètic 3.93e-05 MJ; Emissió de CO2 2.04e-06 kg; Codi LER 17 04 05; Massa de l'element 0.000004 kg

**mt08var060** kg Puntes d'acer de 20x100 mm
Dades tècniques: Cost energètic 9.830 MJ; Emissió de CO2 0.510 kg; Codi LER 17 04 05; Massa de l'element 1 kg; Volum 0.000476 m3

**mt08dba010d** l Agent desemmotllant, a base d'olis especials, emulsionant en aigua, per a encofrats metàl·lics, fenòlics o de fusta
Dades tècniques: Cost energètic 82.642 MJ; Emissió de CO2 4.474 kg; Codi LER 17 09 04; Massa de l'element 0.932 kg; Volum 0.000621 m3
Residus:
- embalatge: re150104 Envasos metàl·lics. (component de residu); rendiment 0.042 kg; Codi LER 15 01 04; Massa de l'element 1 kg; Volum 0.001667 m3
