# Fonamentació per a dipòsit de gasos liquats del petroli (GLP), de superfície

- Propietat de l'arxiu: CYPE Ingenieros S.A.
- Format: FIEBDC-3/2016
- Programa: Generador de preus de la construcció. CYPE Ingenieros, S.A.
- Data: 04/07/2024
- Divisa: EUR
- Costos indirectes: 3 %
- IVA: 21 %

## C Fonamentacions

### CV Elements singulars

#### CVG Dipòsits de gas

**CVG020** U Fonamentació per a dipòsit de gasos liquats del petroli (GLP), de superfície.
Fonamentació de formigó armat, per a dipòsit de gasos liquats del petroli (GLP), amb capacitat de 1000 litres, de superfície, realitzada en excavació prèvia, amb formigó HA-25/F/20/XC2 fabricat en central, i acer UNE-EN 10080 B 500 S, amb una quantia aproximada de 30 kg/m³; plaques d'ancoratge d'acer S235JR en perfil pla, de 100x100 mm i espessor 12 mm, amb 4 perns d'acer corrugat UNE-EN 10080 B 500 S amb trepant central, reblert de l'espai resultant entre el formigó endurit i la placa amb morter d'autoanivellació expansiu i aplicació d'una protecció anticorrosiva a les rosques i extrems dels perns. Inclús filferro de lligar, separadors, líquid desencofrant, per evitar l'adherència del formigó a l'encofrat.
Criteri de valoració econòmica: El preu inclou el muntatge i desmuntatge del sistema d'encofrat, l'elaboració de la ferralla (tall, doblegat i conformat d'elements) en taller industrial i el muntatge en el lloc definitiu de la seva col·locació en obra.
Inclou: Col·locació de separadors i fixació de les armadures. Neteja i preparació del plànol de suport. Replanteig i marcat dels eixos. Col·locació i fixació provisional de la placa. Aplomat i anivellació. Muntatge del sistema d'encofrat. Abocament i compactació del formigó. Desmuntatge del sistema d'encofrat. Coronació i enrasament de fonaments. Curat del formigó.
Criteri d'amidament de projecte: Nombre d'unitats previstes, segons documentació gràfica de Projecte.
Criteri de mesura d'obra: Es mesurarà el nombre d'unitats realment executades segons especificacions de Projecte.

| Codi | Ut | Descripció | Rendiment | Preu | Import |
|---|---|---|---|---|---|
| mt10haf010ctms | m³ | Formigó HA-25/F/20/XC2, fabricat en central. (material) | 0.469 | 92.2 | 43.242 |
| mt07aco010c | kg | Ferralla elaborada en taller industrial amb acer en barres corrugades, UNE-EN 10080 B 500 S, de varis diàmetres. (material) | 14.555 | 1.6 | 23.288 |
| mt08var050 | kg | Filferro galvanitzat per a lligar, de 1,30 mm de diàmetre. (material) | 0.062 | 1.5 | 0.093 |
| mt07aco020a | U | Separador homologat per fonamentacions. (material) | 3 | 0.15 | 0.450 |
| mt07aco020d | U | Separador homologat per murs. (material) | 3 | 0.06 | 0.180 |
| mt08eme040 | m² | Panells metàl·lics de varies dimensions, per encofrar elements de formigó. (material) | 0.001 | 52 | 0.052 |
| mt50spa052b | m | Tauló de fusta de pi, de 20x7,2 cm. (material) | 0.004 | 6.32 | 0.025 |
| mt50spa081a | U | Puntal metàl·lic telescòpic, de fins a 3 m d'altura. (material) | 0.003 | 19.25 | 0.058 |
| mt08eme051a | m | Fleix d'acer galvanitzat, per a encofrat metàl·lic. (material) | 0.021 | 0.29 | 0.006 |
| mt08var060 | kg | Puntes d'acer de 20x100 mm. (material) | 0.021 | 8.75 | 0.184 |
| mt08dba010d | l | Agent desemmotllant, a base d'olis especials, emulsionant en aigua, per a encofrats metàl·lics, fenòlics o de fusta. (material) | 0.006 | 1.8 | 0.011 |
| mt07ala011f | kg | Platina d'acer laminat UNE-EN 10025 S235JR, per aplicacions estructurals. Treballada i muntada en taller, per a col·locar amb unions cargolades en obra. (material) | 0.942 | 2.91 | 2.741 |
| mt07www040a | U | Joc de volanderes, rosca i contrafemella, per a pern d'ancoratge de 12 mm de diàmetre. (material) | 4 | 1.62 | 6.480 |
| mt27pfi010 | l | Emprimació d'assecat ràpid, formulada amb resines alquídiques modificades i fosfat de zinc. (material) | 0.047 | 4.8 | 0.226 |
| mt09moa015 | kg | Morter autoanivellant expansiu, de dos components, a base de ciment millorat amb resines sintètiques. (material) | 0.6 | 0.95 | 0.570 |
| mo044 | h | Oficial 1ª encofrador. (mà d'obra) | 0.077 | 28.39 | 2.186 |
| mo091 | h | Ajudant encofrador. (mà d'obra) | 0.102 | 25.25 | 2.576 |
| mo043 | h | Oficial 1ª ferrallista. (mà d'obra) | 0.031 | 28.39 | 0.880 |
| mo090 | h | Ajudant ferrallista. (mà d'obra) | 0.046 | 25.25 | 1.162 |
| mo045 | h | Oficial 1ª estructurista, en treballs de posada en obra del formigó. (mà d'obra) | 0.026 | 28.39 | 0.738 |
| mo092 | h | Ajudant estructurista, en treballs de posada en obra del formigó. (mà d'obra) | 0.153 | 25.25 | 3.863 |
| % | % | Costos directes complementaris | 2 % | 89.011 | 1.780 |
|  |  | Costos directes |  |  | 90.791 |

Residus:
- col·locació: mt10haf010ctms Formigó HA-25/F/20/XC2, fabricat en central; factor de residu 0.00129528
- col·locació: mt07aco010c Ferralla elaborada en taller industrial amb acer en barres corrugades, UNE-EN 10080 B 500 S, de varis diàmetres; factor de residu 0.0075
- col·locació: mt08var050 Filferro galvanitzat per a lligar, de 1,30 mm de diàmetre; factor de residu 0.0038
- col·locació: mt08eme040 Panells metàl·lics de varies dimensions, per encofrar elements de formigó; factor de residu 1
- col·locació: mt50spa052b Tauló de fusta de pi, de 20x7,2 cm; factor de residu 1
- col·locació: mt50spa081a Puntal metàl·lic telescòpic, de fins a 3 m d'altura; factor de residu 1
- col·locació: mt08eme051a Fleix d'acer galvanitzat, per a encofrat metàl·lic; factor de residu 1
- col·locació: mt08var060 Puntes d'acer de 20x100 mm; factor de residu 0.0045
- col·locació: mt08dba010d Agent desemmotllant, a base d'olis especials, emulsionant en aigua, per a encofrats metàl·lics, fenòlics o de fusta; factor de residu 0.07
- col·locació: mt07ala011f; factor de residu 0.0045
- col·locació: mt27pfi010 Emprimació d'assecat ràpid, formulada amb resines alquídiques modificades i fosfat de zinc; factor de residu 0.06
- col·locació: mt09moa015 Morter autoanivellant expansiu, de dos components, a base de ciment millorat amb resines sintètiques; factor de residu 0.0072

## Recursos

**mt10haf010ctms** m³ Formigó HA-25/F/20/XC2, fabricat en central
Dades tècniques: Cost energètic 1840.000 MJ; Emissió de CO2 230.000 kg; Codi LER 17 01 01; Massa de l'element 2300 kg; Volum 1.533333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt07aco020a** U Separador homologat per fonamentacions
Dades tècniques: Cost energètic 1.105 MJ; Emissió de CO2 0.114 kg
Residus:
- embalatge: re150101 Envasos de paper i cartró. (component de residu); rendiment 0.072 kg; Codi LER 15 01 01; Massa de l'element 1 kg; Volum 0.001333 m3

**mt07aco020d** U Separador homologat per murs
Dades tècniques: Cost energètic 1.105 MJ; Emissió de CO2 0.114 kg
Residus:
- embalatge: re150101 Envasos de paper i cartró; rendiment 0.072 kg

**mt08eme040** m² Panells metàl·lics de varies dimensions, per encofrar elements de formigó
Dades tècniques: Cost energètic 314.560 MJ; Emissió de CO2 16.320 kg; Codi LER 17 04 05; Massa de l'element 32 kg; Volum 0.015238 m3

**mt50spa052b** m Tauló de fusta de pi, de 20x7,2 cm
Dades tècniques: Cost energètic 1124.755 MJ; Emissió de CO2 -15.401 kg; Codi LER 17 02 01; Massa de l'element 8.28 kg; Volum 0.007527 m3

**mt50spa081a** U Puntal metàl·lic telescòpic, de fins a 3 m d'altura
Dades tècniques: Cost energètic 97.317 MJ; Emissió de CO2 5.049 kg; Codi LER 17 04 05; Massa de l'element 9.9 kg; Volum 0.004714 m3

**mt08eme051a** m Fleix d'acer galvanitzat, per a encofrat metàl·lic
Dades tècniques: Cost energètic 3.93e-05 MJ; Emissió de CO2 2.04e-06 kg; Codi LER 17 04 05; Massa de l'element 0.000004 kg

**mt08var060** kg Puntes d'acer de 20x100 mm
Dades tècniques: Cost energètic 9.830 MJ; Emissió de CO2 0.510 kg; Codi LER 17 04 05; Massa de l'element 1 kg; Volum 0.000476 m3

**mt08dba010d** l Agent desemmotllant, a base d'olis especials, emulsionant en aigua, per a encofrats metàl·lics, fenòlics o de fusta
Dades tècniques: Cost energètic 82.642 MJ; Emissió de CO2 4.474 kg; Codi LER 17 09 04; Massa de l'element 0.932 kg; Volum 0.000621 m3
Residus:
- embalatge: re150104 Envasos metàl·lics. (component de residu); rendiment 0.042 kg; Codi LER 15 01 04; Massa de l'element 1 kg; Volum 0.001667 m3

**mt07ala011f** kg Platina d'acer laminat UNE-EN 10025 S235JR
Dades tècniques: Cost energètic 9.830 MJ; Emissió de CO2 0.510 kg; Codi LER 17 04 05; Massa de l'element 1 kg; Volum 0.000476 m3

**mt27pfi010** l Emprimació d'assecat ràpid, formulada amb resines alquídiques modificades i fosfat de zinc
Dades tècniques: Cost energètic 114.556 MJ; Emissió de CO2 4.598 kg; Codi LER 17 09 04; Massa de l'element 1.406 kg; Volum 0.000937 m3
Residus:
- embalatge: re150104 Envasos metàl·lics; rendiment 0.042 kg

**mt09moa015** kg Morter autoanivellant expansiu, de dos components, a base de ciment millorat amb resines sintètiques
Dades tècniques: Cost energètic 0.650 MJ; Emissió de CO2 0.050 kg; Codi LER 17 01 01; Massa de l'element 1 kg; Volum 0.000667 m3
