# Escala d'emergència

- Propietat de l'arxiu: CYPE Ingenieros S.A.
- Format: FIEBDC-3/2016
- Programa: Generador de preus de la construcció. CYPE Ingenieros, S.A.
- Data: 04/07/2024
- Divisa: EUR
- Costos indirectes: 3 %
- IVA: 21 %

## I Instal·lacions

### IO Contra incendis

#### IOE Escales d'emergència

**IOE010** U Escala d'emergència.
Escala metàl·lica d'emergència situada en l'exterior de l'edifici, composta de muntants d'escala i replans, per a 7 plantes, d'altura màxima de planta 3 m, recta i amb dos trams rectes, amb una amplada útil de 1 m per a una sobrecàrrega d'ús de 400 kg/m², Euroclasse A1 de reacció al foc, segons UNE-EN 13501-1, elaborada en taller i muntada en obra mitjançant unions soldades. Composta de: FONAMENTACIÓ de formigó armat, realitzada amb formigó HA-25/F/20/XC2 fabricat en central, i acer UNE-EN 10080 B 500 S, amb una quantia aproximada de 50 kg/m³, formigonada sobre base de formigó de neteja, en el fons de l'excavació prèviament realitzada. ESTRUCTURA metàl·lica de perfils d'acer S 275 JR laminat en calent, formada per dos suports intermedis amb perfils HEB, muntant d'escala amb perfils IPE i biga mènsula per a suport de la biga de replà amb perfils HEB. ESGLAONAT I REPLÀ de xapa llagrimada d'acer galvanitzat, de 3 mm d'espessor i BARANA de 1,10 m d'altura, de tub d'acer laminat en fred, de 40x20x1,5 mm i 20x20x1,5 mm, col·locada en tot el seu perímetre i en el buit de l'escala. Inclús plaques d'ancoratge a la fonamentació i a l'estructura de l'edifici, peces especials i despunts.
Criteri de valoració econòmica: El preu no inclou l'excavació de la fonamentació. El preu inclou l'elaboració de la ferralla (tall, doblegat i conformat d'elements) en taller industrial i el muntatge en el lloc definitiu de la seva col·locació en obra, però no inclou l'encofrat.
Inclou: Formació de la capa de formigó de neteja. Col·locació de l'armadura amb separadors homologats. Abocament i compactació del formigó. Coronació i enrasament de la fonamentació amb les plaques d'ancoratge. Curat del formigó. Replanteig i marcat dels eixos dels pilars metàl·lics. Tall i ajust de les peces. Hissat i presentació de les bigues. Aplomat. Resolució de les unions a la base de fonamentació. Reglatge de la peça i ajust definitiu de les unions. Comprovació final de l'aplomat. Unions a l'edifici. Execució de punts de trobada especials i acabaments. Aplicació de dues mans d'emprimació anticorrosiva.
Criteri d'amidament de projecte: Nombre d'unitats previstes, segons documentació gràfica de Projecte.
Criteri de mesura d'obra: Es mesurarà el nombre d'unitats realment executades segons especificacions de Projecte.

| Codi | Ut | Descripció | Rendiment | Preu | Import |
|---|---|---|---|---|---|
| mt10hmf011fb | m³ | Formigó de neteja HL-150/B/20, fabricat en central. (material) | 1.05 | 77 | 80.850 |
| mt10haf010ctms | m³ | Formigó HA-25/F/20/XC2, fabricat en central. (material) | 6.71 | 92.2 | 618.662 |
| mt07aco020a | U | Separador homologat per fonamentacions. (material) | 48.8 | 0.15 | 7.320 |
| mt07aco010c | kg | Ferralla elaborada en taller industrial amb acer en barres corrugades, UNE-EN 10080 B 500 S, de varis diàmetres. (material) | 50 | 1.6 | 80.000 |
| mt41esc010a | U | Mòdul d'escalera metàl·lica d'emergència, recta i amb dos trams rectes per planta de 3 m d'altura màxima, amb una amplada útil de 1 m, per una sobrecàrrega d'ús de 400 kg/m², Euroclasse A1 de reacció al foc, segons UNE-EN 13501-1, compost per: una estructura metàl·lica de perfils d'acer S 275 JR laminat en calent, formada per dos suports intermedis amb perfils HEB, muntant d'escala amb perfils IPE i biga mènsula per a suport de la biga de replà amb perfils HEB; esglaonat i replà de xapa llagrimada d'acer galvanitzat, de 3 mm d'espessor; i per una barana, de 1,10 m d'altura, de tub d'acer laminat en fred, de 40x20x1,5 mm i 20x20x1,5 mm, col·locada en tot el seu perímetre i en el buit de l'escala; amb preparació de superfícies en grau SA21/2 segons UNE-EN ISO 8501-1 i aplicació posterior de dues mans d'emprimació amb un espessor mínim de pel·lícula seca de 30 microns per ma; elaborat en taller. (material) | 7 | 3039.92 | 21279.440 |
| mt07ala010deb | kg | Acer laminat UNE-EN 10025 S275JR, en perfils laminats en calent, peces simples, per aplicacions estructurals, acabat amb emprimació antioxidant. Treballat i muntat en taller, per a col·locar amb unions soldades en obra. (material) | 70 | 1.54 | 107.800 |
| mt27pfi010 | l | Emprimació d'assecat ràpid, formulada amb resines alquídiques modificades i fosfat de zinc. (material) | 24.5 | 4.8 | 117.600 |
| mq07gte010a | h | Grua autopropulsada de braç telescòpic amb una capacitat d'elevació de 12 t i 20 m d'altura màxima de treball. (maquinària) | 9.8 | 54.88 | 537.824 |
| mq08sol020 | h | Equip i elements auxiliars per soldadura elèctrica. (maquinària) | 20 | 3.42 | 68.400 |
| mo043 | h | Oficial 1ª ferrallista. (mà d'obra) | 0.096 | 28.39 | 2.725 |
| mo090 | h | Ajudant ferrallista. (mà d'obra) | 0.144 | 25.25 | 3.636 |
| mo045 | h | Oficial 1ª estructurista, en treballs de posada en obra del formigó. (mà d'obra) | 0.366 | 28.39 | 10.391 |
| mo092 | h | Ajudant estructurista, en treballs de posada en obra del formigó. (mà d'obra) | 2.194 | 25.25 | 55.399 |
| mo047 | h | Oficial 1ª muntador d'estructura metàl·lica. (mà d'obra) | 29.372 | 28.39 | 833.871 |
| mo094 | h | Ajudant muntador d'estructura metàl·lica. (mà d'obra) | 29.372 | 25.25 | 741.643 |
| % | % | Costos directes complementaris | 2 % | 24545.561 | 490.911 |
|  |  | Costos directes |  |  | 25036.472 |

Residus:
- col·locació: mt10hmf011fb Formigó de neteja HL-150/B/20, fabricat en central; factor de residu 0.00144232
- col·locació: mt10haf010ctms Formigó HA-25/F/20/XC2, fabricat en central; factor de residu 0.00129528
- col·locació: mt07aco010c Ferralla elaborada en taller industrial amb acer en barres corrugades, UNE-EN 10080 B 500 S, de varis diàmetres; factor de residu 0.0075
- col·locació: mt41esc010a; factor de residu 0.006
- col·locació: mt07ala010deb; factor de residu 0.0045
- col·locació: mt27pfi010 Emprimació d'assecat ràpid, formulada amb resines alquídiques modificades i fosfat de zinc; factor de residu 0.06

## Recursos

**mt10hmf011fb** m³ Formigó de neteja HL-150/B/20, fabricat en central
Dades tècniques: Cost energètic 1840.000 MJ; Emissió de CO2 230.000 kg; Codi LER 17 01 01; Massa de l'element 2300 kg; Volum 1.533333 m3

**mt10haf010ctms** m³ Formigó HA-25/F/20/XC2, fabricat en central
Dades tècniques: Cost energètic 1840.000 MJ; Emissió de CO2 230.000 kg; Codi LER 17 01 01; Massa de l'element 2300 kg; Volum 1.533333 m3

**mt07aco020a** U Separador homologat per fonamentacions
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt41esc010a** U Mòdul d'escalera metàl·lica d'emergència
Dades tècniques: Cost energètic 20755.005 MJ; Emissió de CO2 1076.802 kg; Codi LER 17 04 05; Massa de l'element 2111 kg; Volum 1.005238 m3
Residus:
- embalatge: re170203 Plàstic. (component de residu); rendiment 0.04 kg; Codi LER 17 02 03; Massa de l'element 1 kg; Volum 0.001667 m3

**mt07ala010deb** kg Acer laminat UNE-EN 10025 S275JR
Dades tècniques: Cost energètic 9.830 MJ; Emissió de CO2 0.510 kg; Codi LER 17 04 05; Massa de l'element 1 kg; Volum 0.000476 m3

**mt27pfi010** l Emprimació d'assecat ràpid, formulada amb resines alquídiques modificades i fosfat de zinc
Dades tècniques: Cost energètic 114.556 MJ; Emissió de CO2 4.598 kg; Codi LER 17 09 04; Massa de l'element 1.406 kg; Volum 0.000937 m3
Residus:
- embalatge: re150104 Envasos metàl·lics. (component de residu); rendiment 0.042 kg; Codi LER 15 01 04; Massa de l'element 1 kg; Volum 0.001667 m3
