# Fonamentació per a dipòsit de gasos liquats del petroli (GLP), enterrat

- Propietat de l'arxiu: CYPE INGENIEROS, S.A.
- Format: FIEBDC-3/2002
- Divisa: EUR
- Costos indirectes: 3.00 %
- IVA: 21.00 %

## C Fonamentacions

### CV Elements singulars

#### CVG Dipòsits de gas

**CVG010** U Fonamentació per a dipòsit de gasos liquats del petroli (GLP), enterrat.
Fonamentació de formigó armat, per a dipòsit de gasos liquats del petroli (GLP), amb capacitat de 2450 litres, enterrat, realitzada en excavació prèvia, amb formigó HA-25/F/20/XC2 fabricat en central, i acer UNE-EN 10080 B 500 S, amb una quantia aproximada de 30 kg/m³. Inclús filferro de lligar, separadors i líquid desencofrant, per evitar l'adherència del formigó a l'encofrat.
Criteri de valoració econòmica: El preu inclou el muntatge i desmuntatge del sistema d'encofrat, l'elaboració de la ferralla (tall, doblegat i conformat d'elements) en taller industrial i el muntatge en el lloc definitiu de la seva col·locació en obra.
Inclou: Col·locació de separadors i fixació de les armadures. Muntatge del sistema d'encofrat. Abocament i compactació del formigó. Desmuntatge del sistema d'encofrat. Coronació i enrasament de fonaments. Curat del formigó.
Criteri d'amidament de projecte: Nombre d'unitats previstes, segons documentació gràfica de Projecte.
Criteri de mesura d'obra: Es mesurarà el nombre d'unitats realment executades segons especificacions de Projecte.

| Codi | Ut | Descripció | Rendiment | Preu | Import |
|---|---|---|---|---|---|
| mt10haf010ctms | m³ | Formigó HA-25/F/20/XC2, fabricat en central. (material) | 10.443 | 92.20 | 962.84 |
| mt07ala120ab | m | Perfil d'acer UNE-EN 10025 S275JR, sèrie HEB 100, laminat en calent, amb recobriment galvanitzat, per aplicacions estructurals. Treballat i muntat en taller, per a col·locar en obra. (material) | 5.200 | 69.12 | 359.42 |
| mt07aco010c | kg | Ferralla elaborada en taller industrial amb acer en barres corrugades, UNE-EN 10080 B 500 S, de varis diàmetres. (material) | 284.802 | 1.60 | 455.68 |
| mt08var050 | kg | Filferro galvanitzat per a lligar, de 1,30 mm de diàmetre. (material) | 1.377 | 1.50 | 2.07 |
| mt07aco020a | U | Separador homologat per fonamentacions. (material) | 4.000 | 0.15 | 0.60 |
| mt07aco020d | U | Separador homologat per murs. (material) | 6.000 | 0.06 | 0.36 |
| mt08eme040 | m² | Panells metàl·lics de varies dimensions, per encofrar elements de formigó. (material) | 0.024 | 52.00 | 1.25 |
| mt50spa052b | m | Tauló de fusta de pi, de 20x7,2 cm. (material) | 0.095 | 6.32 | 0.60 |
| mt50spa081a | U | Puntal metàl·lic telescòpic, de fins a 3 m d'altura. (material) | 0.062 | 19.25 | 1.19 |
| mt08eme051a | m | Fleix d'acer galvanitzat, per a encofrat metàl·lic. (material) | 0.475 | 0.29 | 0.14 |
| mt08var060 | kg | Puntes d'acer de 20x100 mm. (material) | 0.475 | 8.75 | 4.16 |
| mt08dba010d | l | Agent desemmotllant, a base d'olis especials, emulsionant en aigua, per a encofrats metàl·lics, fenòlics o de fusta. (material) | 0.142 | 1.80 | 0.26 |
| mo044 | h | Oficial 1ª encofrador. (mà d'obra) | 1.872 | 28.39 | 53.15 |
| mo091 | h | Ajudant encofrador. (mà d'obra) | 2.497 | 25.25 | 63.05 |
| mo043 | h | Oficial 1ª ferrallista. (mà d'obra) | 0.749 | 28.39 | 21.26 |
| mo090 | h | Ajudant ferrallista. (mà d'obra) | 1.123 | 25.25 | 28.36 |
| mo045 | h | Oficial 1ª estructurista, en treballs de posada en obra del formigó. (mà d'obra) | 0.624 | 28.39 | 17.72 |
| mo092 | h | Ajudant estructurista, en treballs de posada en obra del formigó. (mà d'obra) | 3.745 | 25.25 | 94.56 |
| % | % | Costos directes complementaris | 2 % | 2066.67 | 41.33 |
|  |  | Costos directes |  |  | 2108.00 |
