# Mur de formigó arquitectònic

- Propietat de l'arxiu: CYPE INGENIEROS, S.A.
- Format: FIEBDC-3/2002
- Divisa: EUR
- Costos indirectes: 3.00 %
- IVA: 21.00 %

## E Estructures

### EH Formigó armat

#### EHM Murs

**EHM015** m³ Mur de formigó arquitectònic.
Mur de formigó armat arquitectònic 2C, de fins a 3 m d'altura, de 30 cm de gruix mitjà, superfície plana, realitzat amb formigó HA-25/F/20/XC2 fabricat en central, i abocament amb cubilot, i acer UNE-EN 10080 B 500 S, amb una quantia aproximada de 50 kg/m³, executat en condicions complexes; muntatge i desmuntatge de sistema d'encofrat amb acabat vist amb textura i relleu, realitzat amb panells metàl·lics modulars, amortitzables en 150 usos, amb làmina plàstica d'un sol ús, imitació fusta, de 0,8 mm d'espessor, incorporada a la cara interior de l'encofrat. Inclús filferro de lligar, separadors, passamurs per a pas dels tensors i cola líquida per a fixació de la làmina i cinta de juntes, matavius i agent filmogen, per la cura de formigons i morters.
Criteri de valoració econòmica: El preu inclou l'elaboració i el muntatge de la ferralla en el lloc definitiu de la seva col·locació en obra.
Inclou: Neteja i preparació de la superfície de recolzament. Replanteig. Col·locació de les armadures amb separadors homologats. Formació de juntes. Col·locació de passamurs per a pas dels tensors. Muntatge del sistema d'encofrat. Col·locació de la làmina sobre l'encofrat. Abocament i compactació del formigó. Desmuntatge del sistema d'encofrat. Curat del formigó. Neteja de la superfície de coronació del mur. Reparació de defectes superficials, si s'escau.
Criteri d'amidament de projecte: Volum mesurat sobre la secció teòrica de càlcul, segons documentació gràfica de Projecte, deduint els buits de superfície major de 2 m².
Criteri de mesura d'obra: Es mesurarà el volum teòric executat segons especificacions de Projecte, deduint els buits de superfície major de 2 m².

| Codi | Ut | Descripció | Rendiment | Preu | Import |
|---|---|---|---|---|---|
| mt08eme070a | m² | Panells metàl·lics modulars, per encofrar murs de formigó de fins a 3 m d'altura. (material) | 0.044 | 200.00 | 8.80 |
| mt08eme075j | U | Estructura suport de sistema d'encofrat vertical, per a murs de formigó a dues cares, de fins a 3 m d'altura, formada per tornapuntes metàl·lics per a estabilització i aplomat de la superfície encofrant. (material) | 0.044 | 275.00 | 12.10 |
| mt08lhv010sZ | m² | Làmina plàstica d'un sol ús, imitació fusta, de 0,8 mm d'espessor, incorporada a la cara interior de l'encofrat, per obtenir una superfície de formigó amb acabat vist, en relleu. (material) | 6.667 | 16.67 | 111.14 |
| mt08lhv020a | l | Cola líquida. (material) | 0.467 | 11.94 | 5.58 |
| mt08lhv030a | m | Cinta de segellament. (material) | 7.333 | 0.67 | 4.91 |
| mt08var204 | U | Passamurs de PVC per a pas dels tensors de l'encofrat, de diversos diàmetres i longituds. (material) | 0.667 | 1.35 | 0.90 |
| mt08var040a | U | Matavius de PVC, de varies dimensions i 2500 mm de longitud. (material) | 3.333 | 0.55 | 1.83 |
| mt07aco020d | U | Separador homologat per murs. (material) | 8.000 | 0.06 | 0.48 |
| mt07aco010g | kg | Acer en barres corrugades, UNE-EN 10080 B 500 S, subministrat en obra en barres sense elaborar, de varis diàmetres. (material) | 51.000 | 1.22 | 62.22 |
| mt08var050 | kg | Filferro galvanitzat per a lligar, de 1,30 mm de diàmetre. (material) | 0.650 | 1.50 | 0.98 |
| mt10haf010ctms | m³ | Formigó HA-25/F/20/XC2, fabricat en central. (material) | 1.050 | 92.20 | 96.81 |
| mt08cur010a | l | Agent filmogen, per la cura de formigons i morters, amb acabat vist. (material) | 1.000 | 3.23 | 3.23 |
| op00ciz020 |  | Cisalla per a acer en barres corrugades. | 1.000 | 0.00 | 0.00 |
| op00ata010 |  | Lligadora de ferralla. | 1.000 | 0.00 | 0.00 |
| au00auh010 |  | Cubilot. | 1.000 | 0.00 | 0.00 |
| au00auh040 |  | Vibrador de formigó, elèctric. | 1.000 | 0.00 | 0.00 |
| mo044 | h | Oficial 1ª encofrador. (mà d'obra) | 4.056 | 28.39 | 115.15 |
| mo091 | h | Ajudant encofrador. (mà d'obra) | 4.548 | 25.25 | 114.84 |
| mo043 | h | Oficial 1ª ferrallista. (mà d'obra) | 0.650 | 28.39 | 18.45 |
| mo090 | h | Ajudant ferrallista. (mà d'obra) | 0.827 | 25.25 | 20.88 |
| mo045 | h | Oficial 1ª estructurista, en treballs de posada en obra del formigó. (mà d'obra) | 0.502 | 28.39 | 14.25 |
| mo092 | h | Ajudant estructurista, en treballs de posada en obra del formigó. (mà d'obra) | 2.024 | 25.25 | 51.11 |
| % | % | Costos directes complementaris | 2 % | 643.66 | 12.87 |
|  |  | Costos directes |  |  | 656.53 |
