# Formigó per armar en lloses de fonamentació

- Propietat de l'arxiu: CYPE Ingenieros S.A.
- Format: FIEBDC-3/2016
- Programa: Generador de preus de la construcció. CYPE Ingenieros, S.A.
- Data: 04/07/2024
- Divisa: EUR
- Costos indirectes: 3 %
- IVA: 21 %

## C Fonamentacions

### CH Formigons, acers i encofrats

#### CHH Formigons

**CHH030** m³ Formigó per armar en lloses de fonamentació.
Formigó per armar en lloses de fonamentació, HA-25/F/20/XC2, fabricat en central, i abocament amb bomba.
Inclou: Abocament i compactació del formigó. Curat del formigó.
Criteri d'amidament de projecte: Volum teòric, segons documentació gràfica de Projecte.
Criteri de mesura d'obra: Es mesurarà el volum teòric executat segons especificacions de Projecte, sense incloure els increments per excessos d'excavació no autoritzats.

| Codi | Ut | Descripció | Rendiment | Preu | Import |
|---|---|---|---|---|---|
| mt10haf010ctms | m³ | Formigó HA-25/F/20/XC2, fabricat en central. (material) | 1.05 | 92.2 | 96.810 |
| mq06bhe010 | h | Camió bomba estacionat a obra, per bombament de formigó. (maquinària) | 0.049 | 190.4 | 9.330 |
| mo045 | h | Oficial 1ª estructurista, en treballs de posada en obra del formigó. (mà d'obra) | 0.013 | 28.39 | 0.369 |
| mo092 | h | Ajudant estructurista, en treballs de posada en obra del formigó. (mà d'obra) | 0.171 | 25.25 | 4.318 |
| % | % | Costos directes complementaris | 2 % | 110.827 | 2.217 |
|  |  | Costos directes |  |  | 113.044 |

Residus:
- col·locació: mt10haf010ctms Formigó HA-25/F/20/XC2, fabricat en central; factor de residu 0.00129528

## Recursos

**mt10haf010ctms** m³ Formigó HA-25/F/20/XC2, fabricat en central
Dades tècniques: Cost energètic 1840.000 MJ; Emissió de CO2 230.000 kg; Codi LER 17 01 01; Massa de l'element 2300 kg; Volum 1.533333 m3
