# Piló-pantalla (barrette) de formigó armat, sense llots

- Propietat de l'arxiu: CYPE Ingenieros S.A.
- Format: FIEBDC-3/2016
- Programa: Generador de preus de la construcció. CYPE Ingenieros, S.A.
- Data: 04/07/2024
- Divisa: EUR
- Costos indirectes: 3 %
- IVA: 21 %

## C Fonamentacions

### CP Profundes

#### CPZ Pilons-pantalla (barrettes)

**CPZ010** m² Piló-pantalla (barrette) de formigó armat, sense llots.
Piló-pantalla (barrette) de formigó armat, de 30 cm de gruix, amb una amplada de 80 a 300 cm i fins a 11 m de profundidat, o fins a trobar roca o capes dures de terreny, en terreny cohesiu estable sense rebuig en el SPT, sense ús de llots tixòtrops; realitzat amb formigó HA-25/F/12/XC2 fabricat en central, i abocament des de camió, amb formigonat continu en sec a través de tub Tremie, i acer UNE-EN 10080 B 500 S, amb una quantia aproximada de 30 kg/m². Inclús filferro de lligar i separadors.
Criteri de valoració econòmica: El preu inclou l'elaboració de la ferralla (tall, doblegat i conformat d'elements) en taller industrial i el muntatge en el lloc definitiu de la seva col·locació en obra.
Inclou: Excavació i extracció de terres. Col·locació de l'armadura. Col·locació del tub Tremie. Abocament i compactació del formigó.
Criteri d'amidament de projecte: Superfície mesurada segons documentació gràfica de Projecte.
Criteri de mesura d'obra: Es mesurarà la superfície realment executada segons especificacions de Projecte.

| Codi | Ut | Descripció | Rendiment | Preu | Import |
|---|---|---|---|---|---|
| mt07aco020j | U | Separador homologat per murs pantalla. (material) | 2 | 0.1 | 0.200 |
| mt07aco010c | kg | Ferralla elaborada en taller industrial amb acer en barres corrugades, UNE-EN 10080 B 500 S, de varis diàmetres. (material) | 30 | 1.6 | 48.000 |
| mt08var050 | kg | Filferro galvanitzat per a lligar, de 1,30 mm de diàmetre. (material) | 0.18 | 1.5 | 0.270 |
| mt10haf010ctmk | m³ | Formigó HA-25/F/12/XC2, fabricat en central. (material) | 0.385 | 94.2 | 36.267 |
| mq03pae060gm | h | Maquinària per a excavació de mur pantalla de 30 cm d'espessor i fins a 11 m de profunditat, excavació sense ús de llots tixòtrops, en terreny cohesiu estable sense rebuig en el SPT. (maquinària) | 0.51 | 51.52 | 26.275 |
| mq07gte010c | h | Grua autopropulsada de braç telescòpic amb una capacitat d'elevació de 30 t i 27 m d'altura màxima de treball. (maquinària) | 0.116 | 75.04 | 8.705 |
| mo043 | h | Oficial 1ª ferrallista. (mà d'obra) | 0.248 | 28.39 | 7.041 |
| mo090 | h | Ajudant ferrallista. (mà d'obra) | 0.248 | 25.25 | 6.262 |
| mo045 | h | Oficial 1ª estructurista, en treballs de posada en obra del formigó. (mà d'obra) | 0.127 | 28.39 | 3.606 |
| mo092 | h | Ajudant estructurista, en treballs de posada en obra del formigó. (mà d'obra) | 0.509 | 25.25 | 12.852 |
| % | % | Costos directes complementaris | 2 % | 149.478 | 2.990 |
|  |  | Costos directes |  |  | 152.468 |

Residus:
- col·locació: mt07aco010c Ferralla elaborada en taller industrial amb acer en barres corrugades, UNE-EN 10080 B 500 S, de varis diàmetres; factor de residu 0.0075
- col·locació: mt08var050 Filferro galvanitzat per a lligar, de 1,30 mm de diàmetre; factor de residu 0.0038
- col·locació: mt10haf010ctmk Formigó HA-25/F/12/XC2, fabricat en central; factor de residu 0.00127594
- excavació: ruo170504 Terra i pedres diferents de les especificades en el codi 17 05 03. (component de residu); rendiment 606 kg; Codi LER 17 05 04; Massa de l'element 1 kg; Volum 0.000625 m3

## Recursos

**mt07aco020j** U Separador homologat per murs pantalla
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt10haf010ctmk** m³ Formigó HA-25/F/12/XC2, fabricat en central
Dades tècniques: Cost energètic 1840.000 MJ; Emissió de CO2 230.000 kg; Codi LER 17 01 01; Massa de l'element 2300 kg; Volum 1.533333 m3
