# Forjat unidireccional amb nervis "in situ"

- Propietat de l'arxiu: CYPE Ingenieros S.A.
- Format: FIEBDC-3/2016
- Programa: Generador de preus de la construcció. CYPE Ingenieros, S.A.
- Data: 04/07/2024
- Divisa: EUR
- Costos indirectes: 3 %
- IVA: 21 %

## E Estructures

### EH Formigó armat

#### EHU Sostres unidireccionals

**EHU025** m² Forjat unidireccional amb nervis "in situ".
Forjat unidireccional de formigó armat, horitzontal, amb altura lliure de planta de fins a 3 m, cantell 30 = 25+5 cm, realitzat amb formigó HA-25/F/20/XC2 fabricat en central, i abocament amb cubilot amb un volum total de formigó de 0,125 m³/m², i acer UNE-EN 10080 B 500 S en zona de nervis i cèrcols, amb una quantia total de 2 kg/m²; muntatge i desmuntatge de sistema d'encofrat continu, amb acabat tipus industrial per revestir, format per: superfície encofrant de taulers de fusta tractada, reforçats amb varetes i perfils, amortitzables en 25 usos, estructura suport horitzontal de sotaponts metàl·lics i accessoris de muntatge, amortitzables en 150 usos i estructura suport vertical de puntals metàl·lics, amortitzables en 150 usos; nervi "in situ" de 12 cm d'ample; revoltó de formigó per nervis "in situ", 60x20x25 cm; capa de compressió de 5 cm de gruix, amb armadura de repartiment formada per malla electrosoldada ME 20x20 Ø 5-5 B 500 T 6x2,20 UNE-EN 10080. Inclús agent filmogen, per la cura de formigons i morters.
Criteri de valoració econòmica: El preu inclou l'elaboració de la ferralla (tall, doblegat i conformat d'elements) en taller industrial i el muntatge en el lloc definitiu de la seva col·locació en obra, però no inclou els pilars ni les bigues.
Inclou: Replanteig del sistema d'encofrat. Muntatge del sistema d'encofrat. Replanteig de la geometria de la planta sobre l'encofrat. Col·locació de revoltons. Col·locació de les armadures amb separadors homologats. Abocament i compactació del formigó. Reglejat i anivellació de la capa de compressió. Curat del formigó. Desmuntatge del sistema d'encofrat.
Criteri d'amidament de projecte: Superfície mesurada en veritable magnitud des de les cares exteriors dels cèrcols no estructurals, segons documentació gràfica de Projecte, deduint els buits de superfície major de 6 m².
Criteri de mesura d'obra: Es mesurarà, en veritable magnitud, des de les cares exteriors dels cèrcols no estructurales, la superfície realment executada segons especificacions de Projecte, deduint els buits de superfície major de 6 m². Es consideren inclosos tots els elements integrants de l'estructura senyalats en els plànols i detalls del Projecte.

| Codi | Ut | Descripció | Rendiment | Preu | Import |
|---|---|---|---|---|---|
| mt08eft030a | m² | Tauler de fusta tractada, de 22 mm d'espessor, reforçat amb varetes i perfils. (material) | 0.044 | 45.5 | 2.002 |
| mt08eva030 | m² | Estructura suport per a encofrat recuperable, composta de: sotaponts metàl·lics i accessoris de muntatge. (material) | 0.007 | 102 | 0.714 |
| mt50spa081a | U | Puntal metàl·lic telescòpic, de fins a 3 m d'altura. (material) | 0.027 | 19.25 | 0.520 |
| mt08cim030b | m³ | Fusta de pi. (material) | 0.003 | 355.5 | 1.067 |
| mt08var060 | kg | Puntes d'acer de 20x100 mm. (material) | 0.04 | 8.75 | 0.350 |
| mt08dba010d | l | Agent desemmotllant, a base d'olis especials, emulsionant en aigua, per a encofrats metàl·lics, fenòlics o de fusta. (material) | 0.03 | 1.8 | 0.054 |
| mt07bho020b | U | Revoltó de formigó per nervis "in situ", 60x20x25 cm. Inclús peces especials. (material) | 5.104 | 1.05 | 5.359 |
| mt07aco020f | U | Separador homologat per nervis "in situ" en forjats unidireccionals. (material) | 1 | 0.06 | 0.060 |
| mt07aco010c | kg | Ferralla elaborada en taller industrial amb acer en barres corrugades, UNE-EN 10080 B 500 S, de varis diàmetres. (material) | 2 | 1.6 | 3.200 |
| mt08var050 | kg | Filferro galvanitzat per a lligar, de 1,30 mm de diàmetre. (material) | 0.03 | 1.5 | 0.045 |
| mt07ame010d | m² | Malla electrosoldada ME 20x20 Ø 5-5 B 500 T 6x2,20 UNE-EN 10080. (material) | 1.1 | 2.52 | 2.772 |
| mt10haf010ctms | m³ | Formigó HA-25/F/20/XC2, fabricat en central. (material) | 0.131 | 92.2 | 12.078 |
| mt08cur020a | l | Agent filmogen, per la cura de formigons i morters. (material) | 0.15 | 1.56 | 0.234 |
| mo044 | h | Oficial 1ª encofrador. (mà d'obra) | 0.827 | 28.39 | 23.479 |
| mo091 | h | Ajudant encofrador. (mà d'obra) | 0.812 | 25.25 | 20.503 |
| mo043 | h | Oficial 1ª ferrallista. (mà d'obra) | 0.032 | 28.39 | 0.908 |
| mo090 | h | Ajudant ferrallista. (mà d'obra) | 0.03 | 25.25 | 0.758 |
| mo045 | h | Oficial 1ª estructurista, en treballs de posada en obra del formigó. (mà d'obra) | 0.046 | 28.39 | 1.306 |
| mo092 | h | Ajudant estructurista, en treballs de posada en obra del formigó. (mà d'obra) | 0.181 | 25.25 | 4.570 |
| % | % | Costos directes complementaris | 2 % | 79.979 | 1.600 |
|  |  | Costos directes |  |  | 81.579 |

Residus:
- col·locació: mt08eft030a Tauler de fusta tractada, de 22 mm d'espessor, reforçat amb varetes i perfils; factor de residu 1
- col·locació: mt50spa081a Puntal metàl·lic telescòpic, de fins a 3 m d'altura; factor de residu 1
- col·locació: mt08cim030b Fusta de pi; factor de residu 1
- col·locació: mt08var060 Puntes d'acer de 20x100 mm; factor de residu 0.0045
- col·locació: mt08dba010d Agent desemmotllant, a base d'olis especials, emulsionant en aigua, per a encofrats metàl·lics, fenòlics o de fusta; factor de residu 0.07
- col·locació: mt07bho020b Revoltó de formigó per nervis "in situ", 60x20x25 cm. Inclús peces especials; factor de residu 0.0358
- col·locació: mt07aco010c Ferralla elaborada en taller industrial amb acer en barres corrugades, UNE-EN 10080 B 500 S, de varis diàmetres; factor de residu 0.0075
- col·locació: mt08var050 Filferro galvanitzat per a lligar, de 1,30 mm de diàmetre; factor de residu 0.0038
- col·locació: mt07ame010d Malla electrosoldada ME 20x20 Ø 5-5 B 500 T 6x2,20 UNE-EN 10080; factor de residu 0.0217299
- col·locació: mt10haf010ctms Formigó HA-25/F/20/XC2, fabricat en central; factor de residu 0.00129528

## Recursos

**mt08eft030a** m² Tauler de fusta tractada, de 22 mm d'espessor, reforçat amb varetes i perfils
Dades tècniques: Cost energètic 1657.248 MJ; Emissió de CO2 -22.692 kg; Codi LER 17 02 01; Massa de l'element 12.2 kg; Volum 0.011091 m3

**mt50spa081a** U Puntal metàl·lic telescòpic, de fins a 3 m d'altura
Dades tècniques: Cost energètic 97.317 MJ; Emissió de CO2 5.049 kg; Codi LER 17 04 05; Massa de l'element 9.9 kg; Volum 0.004714 m3

**mt08cim030b** m³ Fusta de pi
Dades tècniques: Cost energètic 7471.200 MJ; Emissió de CO2 -102.300 kg; Codi LER 17 02 01; Massa de l'element 55 kg; Volum 0.05 m3

**mt08var060** kg Puntes d'acer de 20x100 mm
Dades tècniques: Cost energètic 9.830 MJ; Emissió de CO2 0.510 kg; Codi LER 17 04 05; Massa de l'element 1 kg; Volum 0.000476 m3

**mt08dba010d** l Agent desemmotllant, a base d'olis especials, emulsionant en aigua, per a encofrats metàl·lics, fenòlics o de fusta
Dades tècniques: Cost energètic 82.642 MJ; Emissió de CO2 4.474 kg; Codi LER 17 09 04; Massa de l'element 0.932 kg; Volum 0.000621 m3
Residus:
- embalatge: re150104 Envasos metàl·lics. (component de residu); rendiment 0.042 kg; Codi LER 15 01 04; Massa de l'element 1 kg; Volum 0.001667 m3

**mt07bho020b** U Revoltó de formigó per nervis "in situ", 60x20x25 cm. Inclús peces especials
Dades tècniques: Cost energètic 11.863 MJ; Emissió de CO2 1.522 kg; Codi LER 17 01 01; Massa de l'element 19 kg; Volum 0.012667 m3
Residus:
- embalatge: re170201 Fusta. (component de residu); rendiment 0.01 kg; Codi LER 17 02 01; Massa de l'element 1 kg; Volum 0.000909 m3
- embalatge: re170203 Plàstic. (component de residu); rendiment 0.004 kg; Codi LER 17 02 03; Massa de l'element 1 kg; Volum 0.001667 m3

**mt07aco020f** U Separador homologat per nervis "in situ" en forjats unidireccionals
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt07ame010d** m² Malla electrosoldada ME 20x20 Ø 5-5 B 500 T 6x2,20 UNE-EN 10080
Dades tècniques: Cost energètic 14.450 MJ; Emissió de CO2 0.750 kg; Codi LER 17 04 05; Massa de l'element 1.47 kg; Volum 0.0007 m3

**mt10haf010ctms** m³ Formigó HA-25/F/20/XC2, fabricat en central
Dades tècniques: Cost energètic 1840.000 MJ; Emissió de CO2 230.000 kg; Codi LER 17 01 01; Massa de l'element 2300 kg; Volum 1.533333 m3
