# Sostre de biguetes de fusta i encofrat "NERVOMETAL"

- Propietat de l'arxiu: CYPE Ingenieros S.A.
- Format: FIEBDC-3/2016
- Programa: Generador de preus de la construcció. CYPE Ingenieros, S.A.
- Data: 04/07/2024
- Divisa: EUR
- Costos indirectes: 3 %
- IVA: 21 %

## E Estructures

### EM Fusta

#### EMF Sostres

**EMF010** m² Sostre de biguetes de fusta i encofrat "NERVOMETAL".
Sostre tradicional amb un intereix de 50 cm, compost per biguetes de fusta serrada de pi silvestre (Pinus sylvestris) procedent d'Espanya amb certificat PEFC, de 70x70 mm de secció, classe resistent C18 segons UNE-EN 338 i UNE-EN 1912, qualitat estructural ME-2 segons UNE 56544; per a classe d'ús 1 segons UNE-EN 335, amb protecció davant d'agents biòtics que es correspon amb la classe de penetració NP1 segons UNE-EN 351-1, amb acabat raspallat, col·locades mitjançant recolzament sobre element estructural; encofrat de xapa d'acer laminat en fred "NERVOMETAL" de 0,5 mm de gruix; acer UNE-EN 10080 B 500 S, quantia 1,1 kg/m², en capa de compressió de 4 cm de gruix de formigó lleuger HLE-25/F/8/XC3, sèrie Ultra Series Ligero "HOLCIM", densitat 1700 kg/m³, (quantitat mínima de ciment 275 kg/m³), fabricat en central, i abocament amb cubilot; apuntalament i desapuntalament de les biguetes. Inclús làmina de polietilè per a la protecció de les biguetes, filferro de lligar, separadors, elements de lligat de biguetes i cèrcols perimetrals de planta i buits.
Inclou: Preparació del perímetre de recolzament de les biguetes. Replanteig i col·locació en sec de les biguetes. Protecció de les biguetes. Apuntalament. Resolució del recolzament sobre l'element estructural. Muntatge de l'encofrat. Col·locació d'armadures amb separadors homologats. Abocament i compactació del formigó. Reglejat i anivellació de la capa de compressió. Curat del formigó. Desapuntalament.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.04 | 6.32 | 0.253 |
| mt50spa101 | kg | Claus d'acer. (material) | 0.045 | 1.87 | 0.084 |
| mt50spa081a | U | Puntal metàl·lic telescòpic, de fins a 3 m d'altura. (material) | 0.013 | 19.25 | 0.250 |
| mt07mee100gai1baa | m³ | Fusta serrada de pi silvestre (Pinus sylvestris) procedent d'Espanya amb certificat PEFC, per biguetes, de fins a 5 m de longitud, de 70x70 mm de secció, classe resistent C18 segons UNE-EN 338 i UNE-EN 1912, qualitat estructural ME-2 segons UNE 56544; per a classe d'ús 1 segons UNE-EN 335, amb protecció davant d'agents biòtics que es correspon amb la classe de penetració NP1 segons UNE-EN 351-1, amb acabat raspallat. (material) | 0.01 | 654.84 | 6.548 |
| mt32war020 | m² | Làmina de polietilè transparent, de 0,2 mm d'espessor. (material) | 1 | 0.17 | 0.170 |
| mt08efb010b | m² | Xapa d'acer laminat en fred, "NERVOMETAL", acabat zincat, de 0,5 mm d'espessor. (material) | 1.1 | 4.65 | 5.115 |
| mt07emr111b | U | Clau, de 4 mm de diàmetre i 50 mm de longitud, d'acer galvanitzat d'alta adherència. (material) | 4 | 0.09 | 0.360 |
| mt07aco020m | U | Separador homologat per malla electrosoldada. (material) | 1 | 0.09 | 0.090 |
| mt07aco010g | kg | Acer en barres corrugades, UNE-EN 10080 B 500 S, subministrat en obra en barres sense elaborar, de varis diàmetres. (material) | 1.1 | 1.22 | 1.342 |
| mt08var050 | kg | Filferro galvanitzat per a lligar, de 1,30 mm de diàmetre. (material) | 0.013 | 1.5 | 0.020 |
| mt10hal100b | m³ | Formigó lleuger HLA-25/F/8/XC3, sèrie Ultra Series Ligero "HOLCIM", de 1700 kg/m³ de densitat, quantitat mínima de ciment 275 kg/m³, fabricat en central. (material) | 0.042 | 261.08 | 10.965 |
| mo048 | h | Oficial 1ª muntador d'estructura de fusta. (mà d'obra) | 0.152 | 28.39 | 4.315 |
| mo095 | h | Ajudant muntador d'estructura de fusta. (mà d'obra) | 0.113 | 25.25 | 2.853 |
| mo044 | h | Oficial 1ª encofrador. (mà d'obra) | 0.148 | 28.39 | 4.202 |
| mo091 | h | Ajudant encofrador. (mà d'obra) | 0.148 | 25.25 | 3.737 |
| mo043 | h | Oficial 1ª ferrallista. (mà d'obra) | 0.019 | 28.39 | 0.539 |
| mo090 | h | Ajudant ferrallista. (mà d'obra) | 0.016 | 25.25 | 0.404 |
| mo045 | h | Oficial 1ª estructurista, en treballs de posada en obra del formigó. (mà d'obra) | 0.307 | 28.39 | 8.716 |
| mo092 | h | Ajudant estructurista, en treballs de posada en obra del formigó. (mà d'obra) | 0.346 | 25.25 | 8.737 |
| % | % | Costos directes complementaris | 2 % | 58.700 | 1.174 |
|  |  | Costos directes |  |  | 59.874 |

Residus:
- col·locació: mt50spa052b Tauló de fusta de pi, de 20x7,2 cm; factor de residu 1
- col·locació: mt50spa101 Claus d'acer; factor de residu 0.0045
- col·locació: mt50spa081a Puntal metàl·lic telescòpic, de fins a 3 m d'altura; factor de residu 1
- col·locació: mt07mee100gai1baa; factor de residu 0.0015
- col·locació: mt32war020 Làmina de polietilè transparent, de 0,2 mm d'espessor; factor de residu 0.06
- col·locació: mt08efb010b Xapa d'acer laminat en fred, "NERVOMETAL", acabat zincat, de 0,5 mm d'espessor; factor de residu 1
- col·locació: mt07aco010g Acer en barres corrugades, UNE-EN 10080 B 500 S, subministrat en obra en barres sense elaborar, de varis diàmetres; factor de residu 0.0075
- col·locació: mt08var050 Filferro galvanitzat per a lligar, de 1,30 mm de diàmetre; factor de residu 0.0038

## Recursos

**mt50spa052b** m Tauló de fusta de pi, de 20x7,2 cm
Dades tècniques: Cost energètic 1124.755 MJ; Emissió de CO2 -15.401 kg; Codi LER 17 02 01; Massa de l'element 8.28 kg; Volum 0.007527 m3

**mt50spa101** kg Claus d'acer
Dades tècniques: Cost energètic 9.830 MJ; Emissió de CO2 0.510 kg; Codi LER 17 04 05; Massa de l'element 1 kg; Volum 0.000476 m3

**mt50spa081a** U Puntal metàl·lic telescòpic, de fins a 3 m d'altura
Dades tècniques: Cost energètic 97.317 MJ; Emissió de CO2 5.049 kg; Codi LER 17 04 05; Massa de l'element 9.9 kg; Volum 0.004714 m3

**mt07mee100gai1baa** m³ Fusta serrada de pi silvestre (Pinus sylvestris) procedent d'Espanya amb certificat PEFC
Dades tècniques: Cost energètic 17005.075 MJ; Emissió de CO2 -501.408 kg; Codi LER 17 02 01; Massa de l'element 380 kg; Volum 0.345455 m3
Residus:
- embalatge: re170203 Plàstic. (component de residu); rendiment 0.04 kg; Codi LER 17 02 03; Massa de l'element 1 kg; Volum 0.001667 m3

**mt32war020** m² Làmina de polietilè transparent, de 0,2 mm d'espessor
Dades tècniques: Cost energètic 27.540 MJ; Emissió de CO2 1.010 kg; Codi LER 17 06 04; Massa de l'element 0.184 kg; Volum 0.000307 m3
Residus:
- embalatge: re170203 Plàstic; rendiment 0.024 kg

**mt08efb010b** m² Xapa d'acer laminat en fred, "NERVOMETAL", acabat zincat, de 0,5 mm d'espessor
Dades tècniques: Cost energètic 40.500 MJ; Emissió de CO2 2.101 kg; Codi LER 17 04 05; Massa de l'element 4.12 kg; Volum 0.001962 m3

**mt07emr111b** U Clau, de 4 mm de diàmetre i 50 mm de longitud, d'acer galvanitzat d'alta adherència
Dades tècniques: Cost energètic 4.647 MJ; Emissió de CO2 0.317 kg
Residus:
- embalatge: re150101 Envasos de paper i cartró. (component de residu); rendiment 0.09 kg; Codi LER 15 01 01; Massa de l'element 1 kg; Volum 0.001333 m3
- embalatge: re170203 Plàstic; rendiment 0.045 kg

**mt07aco020m** U Separador homologat per malla electrosoldada
Dades tècniques: Cost energètic 1.105 MJ; Emissió de CO2 0.114 kg
Residus:
- embalatge: re150101 Envasos de paper i cartró; rendiment 0.072 kg

**mt07aco010g** kg Acer en barres corrugades, UNE-EN 10080 B 500 S, subministrat en obra en barres sense elaborar, de varis diàmetres
Dades tècniques: Cost energètic 9.830 MJ; Emissió de CO2 0.510 kg; Codi LER 17 04 05; Massa de l'element 1 kg; Volum 0.000476 m3

**mt08var050** kg Filferro galvanitzat per a lligar, de 1,30 mm de diàmetre
Dades tècniques: Cost energètic 25.100 MJ; Emissió de CO2 2.560 kg; Codi LER 17 04 05; Massa de l'element 1 kg; Volum 0.000476 m3

**mt10hal100b** m³ Formigó lleuger HLA-25/F/8/XC3
Dades tècniques: Cost energètic 1360.000 MJ; Emissió de CO2 170.000 kg; Codi LER 17 01 01; Massa de l'element 1700 kg; Volum 1.133333 m3
