# Mur de tancament

- Propietat de l'arxiu: CYPE Ingenieros S.A.
- Format: FIEBDC-3/2016
- Programa: Generador de preus de la construcció. CYPE Ingenieros, S.A.
- Data: 04/07/2024
- Divisa: EUR
- Costos indirectes: 3 %
- IVA: 21 %

## E Estructures

### EP Formigó prefabricat

#### EPM Muntatges industrialitzats

**EPM010** m² Mur de tancament.
Mur de doble cara, prefabricat, de formigó, de 20 cm d'espessor, compost per dues plaques de formigó de 5 cm de espessor cada una, amb cares vistes de color gris, amb textura llisa, separades entre sí per gelosies metàl·liques, amb inclusió o delimitació de forats, per a altures fins 3 m i longituds màximes de 8,50 m, formigonat del seu nucli central amb formigó HA-25/F/20/XC2 fabricat en central, i abocament amb cubilot; apuntalament i desapuntalament d'el mur, un cop hagi arribat el formigó la resistència adequada.
Criteri de valoració econòmica: El preu inclou les peces especials.
Inclou: Replanteig del mur. Col·locació del doble mur mitjançant grua, aplomat i lligam amb puntales. Formigonat del nucli per fases. Vibrat del formigó abocat en cada fase. Desapuntalament del conjunt.
Criteri d'amidament de projecte: Superfície mesurada segons documentació gràfica de Projecte, sense duplicar cantonades ni encontres, deduint els buits de superfície major de 3 m².
Criteri de mesura d'obra: Es mesurarà la superfície realment executada segons especificacions de Projecte, sense duplicar cantonades ni encontres, deduint els buits de superfície major de 3 m².

| Codi | Ut | Descripció | Rendiment | Preu | Import |
|---|---|---|---|---|---|
| mt07pha100a | m² | Mur de doble cara, prefabricat, de formigó, de 20 cm d'espessor, compost per dues plaques de formigó de 5 cm de espessor cada una, amb cares vistes de color gris, amb textura llisa, separades entre sí per gelosies metàl·liques, amb inclusió o delimitació de forats, per a altures fins 3 m i longituds màximes de 8,50 m, segons UNE-EN 14992. (material) | 1 | 89.1 | 89.100 |
| mt10haf010ctms | m³ | Formigó HA-25/F/20/XC2, fabricat en central. (material) | 0.105 | 92.2 | 9.681 |
| mt50spa052b | m | Tauló de fusta de pi, de 20x7,2 cm. (material) | 0.02 | 6.32 | 0.126 |
| mt50spa081a | U | Puntal metàl·lic telescòpic, de fins a 3 m d'altura. (material) | 0.013 | 19.25 | 0.250 |
| mq07gte010c | h | Grua autopropulsada de braç telescòpic amb una capacitat d'elevació de 30 t i 27 m d'altura màxima de treball. (maquinària) | 0.348 | 75.04 | 26.114 |
| mo046 | h | Oficial 1ª muntador d'estructura prefabricada de formigó. (mà d'obra) | 1.122 | 28.39 | 31.854 |
| mo093 | h | Ajudant muntador d'estructura prefabricada de formigó. (mà d'obra) | 1.122 | 25.25 | 28.331 |
| % | % | Costos directes complementaris | 2 % | 185.456 | 3.709 |
|  |  | Costos directes |  |  | 189.165 |

Residus:
- col·locació: mt07pha100a; factor de residu 0.0084
- col·locació: mt10haf010ctms Formigó HA-25/F/20/XC2, fabricat en central; factor de residu 0.00129528
- col·locació: mt50spa052b Tauló de fusta de pi, de 20x7,2 cm; factor de residu 1
- col·locació: mt50spa081a Puntal metàl·lic telescòpic, de fins a 3 m d'altura; factor de residu 1

## Recursos

**mt07pha100a** m² Mur de doble cara
Dades tècniques: Cost energètic 445.705 MJ; Emissió de CO2 43.079 kg; Codi LER 17 01 01; Massa de l'element 240 kg; Volum 0.16 m3
Residus:
- embalatge: re170201 Fusta. (component de residu); rendiment 0.841 kg; Codi LER 17 02 01; Massa de l'element 1 kg; Volum 0.000909 m3
- embalatge: re170203 Plàstic. (component de residu); rendiment 0.3 kg; Codi LER 17 02 03; Massa de l'element 1 kg; Volum 0.001667 m3

**mt10haf010ctms** m³ Formigó HA-25/F/20/XC2, fabricat en central
Dades tècniques: Cost energètic 1840.000 MJ; Emissió de CO2 230.000 kg; Codi LER 17 01 01; Massa de l'element 2300 kg; Volum 1.533333 m3

**mt50spa052b** m Tauló de fusta de pi, de 20x7,2 cm
Dades tècniques: Cost energètic 1124.755 MJ; Emissió de CO2 -15.401 kg; Codi LER 17 02 01; Massa de l'element 8.28 kg; Volum 0.007527 m3

**mt50spa081a** U Puntal metàl·lic telescòpic, de fins a 3 m d'altura
Dades tècniques: Cost energètic 97.317 MJ; Emissió de CO2 5.049 kg; Codi LER 17 04 05; Massa de l'element 9.9 kg; Volum 0.004714 m3
